# Muster-Leistungsbeschreibung
Leistungsbeschreibung (GAEB 90, DA81)
Währung: EUR

## Remmers Deck OS 10 PUA pro
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis für Schichtdickenzuschläge

Hinweis: Aufgrund von Verarbeitungsbedingungen,
Rautiefen oder zu erbringender Mindestschichtdicken können Mehrverbräuche bzw.
Schichtdickenzuschläge erforderlich sein.

**00001.0001 Stahlkugelstrahlen**
Untergrundvorbehandlung der Bodenflächen mittels
Stahlkugelstrahlverfahren
Einheit: m2

**00001.0002 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0003 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0004 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0005 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0006 Grundierung mit einem 2K Epoxy-Bindemittel**
Liefern und Herstellen einer Grundierung mit
einem niederviskosen, lösemittelfreien, mechanisch
belastbaren, physiologisch unbedenklichen 2-K
Epoxyharz.

Gewählte Produkte:
Remmers Epoxy Primer OS
Remmers Quarz 03/08 DF

Produktkenndaten:
Im Anlieferungszustand
  Komp. A  Komp. B  Mischung
Dichte (20 °C) 1,15 g/cm³ 1,0 g/cm³ 1,1 g/cm³
Viskosität (20 °C) 600 mPa s 230 mPa s  600 mPa s

Im ausreagierten Zustand
Biegezugfestigkeit 23 N/mm²
Druckfestigkeit 88 N/mm²

Die genannten Werte stellen typische
Produkteigenschaften dar und sind nicht als
verbindliche Produktspezi?kationen zu verstehen.

Grundierungen immer porenfüllend aufzubringen!
Evtl. eine zweilagige Sperrgrundierung mittels Epoxy MT
100
aufbringen

Das entsprechende Prüfzeugnis für das System Remmers
Deck OS 10 EP pro ist zu beachten.

Produktanforderungen:
DIN EN 13813 - SR-B1,5

Systemgrundierung OS 10 EP pro gemäß DIN 1504-2 und
DIN V 18026

Verbrauch:
mind. 0,3-0,5 kg/m² Remmers Epoxy Primer OS
(bis zur porenfüllenden Sättigung) <6057>
ca. 0,5-1,0 kg/m² Remmers Quarz 03/08 DF <4406>
Einheit: m2

**00001.0007 Egalsierung mit einem 2K Epoxy-Bindemittel (OS10)**
*** Bedarfsposition ohne GB
Liefern und Herstellen einer Egalisierung mit
einem niederviskosen, lösemittelfreien, schnell-
und tieftemperaturhärtenden 2-K Epoxyharz.

gewählte Produkte:
Remmers Epoxy Primer OS und Quarz 01/03

Mischungsverhältnis
ca. 1 GT Bindemittel : 0,5 GT Quarz 01/03

Produktkenndaten:
Festkörpergehalt: ca. 99,5 %
Dichte (20°C): ca. 1,1 g/cm³
Viskosität (20°C): ca. 600 mPa·s
Haftzugsfestigkeit
(DIN ISO 4624): > 1,5 N/mm²

Verbrauch:
Verbrauch je mm+m²:
ca. 1,20 kg/m² Remmers Epoxy Primer OS <6057>
ca. 0,60 kg/m² Remmers Selectmix 01/03 <4405>
Einheit: m2

**00001.0008 Abdichtend-wirksame Zwischenschicht Remmers PUR Color ZS OS pro**
Liefern und Aufbringen einer Abdichtungsschicht
mit einem lösemittel- und weichmacherfreien,
pigmentierten, hoch elastischen, rißüberbrückenden
2K-
Polyurethan-System.

gewähltes Produkt oder gleichwertig:
Remmers PUR Color ZS OS pro

Produktkenndaten:
■ im Anlieferungszustand
  Komp. A,  Komp. B,
  Mischung
Dichte (20 °C)  1,48 g/cm³,  1,20 g/cm³,
  1,42 g/cm³
Viskosität (20 °C- ca.)  9100 mPa s, 300 mPa s, 4500
mPa s
■ im ausreagierten Zustand
Shore A (DIN EN ISO 868):  85
Bruchdehnung (DIN 53504 S2):  ca. 300 %

Die genannten Werte stellen typische
Produkteigenschaften dar und sind nicht als
verbindliche Produktspezifikationen zu verstehen.

Weitere Hinweise sind den Technischen Datenblättern zu
entnehmen.

Systemabdichtung OS 10 gemäß DIN EN 1504-2:2004

Verbrauch:
mind. 2,8-3,0 kg/m² Remmers PUR Color ZS OS pro
<6048>
Einheit: m2

**00001.0009 Remmers PUA Color WL OS pro**
Liefern und Herstellen einer Verschleißschicht mit
einem  schnellhärtenden, emissionsarmen,
lösemittelfreien, abriebfesten, UV- und
Farbton-stabilen, werksseitig gefüllten,
zweikomponentigen Polyurethanharz.
Das Material wird als Verschleißschicht auf die
vorbereitete
Fläche geben und mit geeigneten Mitteln, z.B.
Glättkelle oder Flächenstreicher, verteilt. Die
Fläche anschließend mit einer groben Strukturrolle
nachwalzen.

Gew. Produkt: Remmers PUA Color WL OS pro

Anwendung
? Rampen und Spindeln
? Zwischendeck
Eigenschaften
? Manuelle Applikation aller Schichten
? Klassifizierung/Grundprüfung*: OS 10
? Rissüberbrückungsfähigkeit IV T+V (-20°C)
? Chemisch und mechanisch belastbar
? Schnell- und tieftemperaturhärtend
(innerhalb 48 Stunden befahrbar)
? Kurze Einbauzeiten
? Kein Einstreuen (90% Einsparung von Sand)
? Variable Oberflächenstruktur (R10/R11)
? UV stabil

Prüfzeugnisse
? Konformitätszertifikat
? Leistungserklärung
? Ausführungsanweisung
? Allgemeines bauaufsichtliches Prüfzeugnis

Produktkenndaten
  Komp. A,  Komp. B,
  Mischung
Dichte (20 °C)  2,0 g/cm³  1,1 g/cm³
  1,9 g/cm³
Viskosität  8500 mPa s  600 mPa s
 8500 mPa s
(25 °C, ca.-Angabe)
Die genannten Werte stellen typische
Produkteigenschaften dar und sind nicht als
verbindliche Produktspezifikationen zu verstehen.

Verschleiß- und Nutzschicht im OS 10-System nach
DIN EN 1504-2:2004.

Verbrauch:
mind. 2,0-2,5 kg/m²  Remmers PUA Color WL OS pro
<6049> (in neutralem Farbton)
Einheit: m2

**00001.0010 Abklebearbeiten**
Zum Schutz vor Verschmutzungen sind
Türen, Fenster, Fußleisten, Maschinenfundamente,
Regale, Einrichtungsgegenstände mit geeignetem
Klebeband und Folie zu schützen.
Einheit: h

**00001.0011 Abklebearbeiten**
Zum Schutz vor Verschmutzungen sind
Türen, Fenster, Fußleisten, Maschinenfundamente,
Regale, Einrichtungsgegenstände mit geeignetem
Klebeband und Folie zu schützen.
Einheit: h

**00001.0012 Abklebearbeiten**
Zum Schutz vor Verschmutzungen sind
Türen, Fenster, Fußleisten, Maschinenfundamente,
Regale, Einrichtungsgegenstände mit geeignetem
Klebeband und Folie zu schützen.
Einheit: h
